# Erneuerung eines Leithathletik Sport-Bodenbelags
Angebotsaufforderung (GAEB DA XML 3.3, DA83)
Projekt: 2605
Währung: EUR
Eröffnung: 04.04.2026
Ausführungsbeginn: 04.04.2026
Ausführungsende: 04.04.2026
Auftraggeber: Stadt Ludwigshafen am Rhein, Rathausplatz 17, 67059 Ludwigshafen am Rhein
Erstellt mit: GXML Toolbox V3.3 R20210630, 28.04.2026

## 2602 Sanierung der 60m-Laufbahn
Datum: 28.04.2026

### Gewerk 010 Erneuerung des Bodenbelags der 60m-Sprintstrecke inkl. Unterbau

#### Titel 010.010 Abbrucharbeiten

*Hinweis*
ALLGEMEINE VORBEMERKUNGEN- ATV
Allgemeine Regelungen für Bauarbeiten jeder Art - DIN 18299

0.1 Angabe zur Sporthalle

Die Leichtathletik-Wettkampf-Sporthalle liegt im Sportpark direkt neben
dem
Südweststadion in Ludwigshafen am Rhein. Die Leichtathletikhalle bietet
für den
Trainingsbetrieb und für
Sportveranstaltungen eine Nutzfläche von rund 4.890 Quadratmeter. Die
Leichtathletikhalle verfügt über eine 200 Meter lange Rundbahn mit vier
Bahnen und
überhöhten Kurven. Die 60m-Sprintstrecke bietet sechs Bahnen und muss
saniert
werden.

Aufgrund der über 30jährigen Belastung (Abnutzung) ist der Belag nicht
nur in
einem schlechten Zustand, sondern stellt in weiten Teilen sogar einen
gefahrdrohenden Zustand dar. Um den Trainings- und Wettkampfbetrieb auch

zukünftig gewährleisten zu können, ist die Erneuerung des Belags der
60m-
Sprintstrecke notwendig.

1 Art und Lage der baulichen Anlage

Die Sporthalle ist über die Erich-Reimann-Straße über den Sportpark
erreichbar.

2. Art, Lage, Maße und Nutzbarkeit von Transporteinrichtungen
und Transportwegen

Zufahrt über die Erich-Reimann-Straße durch den Sportpark erreichbar

3. Lage, Art, Anschlusswert und Bedingungen für das
Überlassen von Anschlüssen für Wasser, Energie und
Abwasser

Strom, etc werden vor Ort zur Verfügung gestellt, lediglich die
Verlängerungen über Kabeltrommeln sind zu leisten.

4.  Lage und Ausmaß der dem Auftragnehmer für die
Ausführung seiner Leistungen zur Benutzung oder
Mitbenutzung überlassenen Flächen und Räume

Ein Sanitärraum mit Waschtischen und WCs befinden sich in der
Sporthalle.
Innerhalb des Gebäudes können keine Lagerflächen zur
Verfügung gestellt werden.

5. Besondere Vorgaben für die Entsorgung, z.B.
Beschränkungen für die Beseitigung von Abwasser und Abfall

Alle anfallenden Restmaterialien, Abfälle etc. sind zur Vermeidung
von Brandlasten und zur Sicherstellung freizuhaltender Arbeitsbereiche, Verkehrs- und Rettungswege unmittelbar aus dem
Gebäude zu entfernen.
Die Aufwendungen für den gesamten Transport von Materialien
von der Ausbaustelle bis zur Entsorgungsstelle,
einschließlich dem geschossweisen Vertragen und den anfallenden
Entsorgungsgebühren, sind mit den Einheitspreisen des AN
abgegolten.
Ist der AN mit der Beseitigung aller von den eigenen Arbeiten
herrührenden Verunreinigungen, Reststoffen und Bauschutt in
Verzug, wird die Beseitigung von der Baustellenleitung veranlasst.
Dies betrifft insbesondere die allgemein zugänglichen Bereiche.

6. SONSTIGES

Sprache:
Die Vertragssprache ist deutsch. Der AN hat dafür zu sorgen, dass
während der Arbeit auf der Baustelle Aufsichtspersonen anwesend
sind, die in deutscher Sprache verhandeln bzw. den notwendigen
Schriftverkehr führen können.

7. Besondere Anforderungen an die Baustelleneinrichtung
und Entsorgungseinrichtungen

Aufstellflächen für Geräte, Material- sowie Schuttcontainer können
innerhalb der Baustelleneinrichtungsflächen nur sehr beschränkt
gestellt werden. Die Stellflächen sind vor Beginn der Leistung mit
der örtlichen Bauleitung abzustimmen und vor Zugang durch
Bauzäune selbst zu schützen.
Die vorhandenen Flächen wie Pflasterbeläge und Strassenbeläge
sind vor Verschmutzung zu schützen.
Verunreinigungen sind unverzüglich zu entfernen.

WICHTIGER HINWEIS: Die bestehende Rundlaufbahn quert den Zugang zur
sanierenden Sprintstrecke und kann nicht mit schwerem Gerät überfahren
werden. Der
Einsatz von Bagger oder dgl. ist nicht möglich.

**010.010.0010 Baustelleneinrichtung**
Einrichten und Räumen der Baustelle mit allen für die
nachfolgend, vertraglich beschriebenen Leistungen
nötigen Arbeitsgeräten und Maschinen, etc.
einschliesslich Anlieferung, Abfuhr und Vorhaltung über
die
gesamte Bauzeit, soweit diese nicht gesondert
beschrieben sind.
Das für die Baustelleneinrichtung benutzte Gelände
sowie in Anspruch genommene Wege und Straßen, sind
nach Abschluss der Arbeiten in den ursprünglichen
Zustand zu bringen.
Abschließbare Aufenthalts- und Lagerräume können
bauseits nicht zur Verfügung gestellt werden und sind,
sofern sie für nachfolgend beschriebene Arbeiten
notwendig sind, entsprechend einzurechnen.
Bauseits wird zur Verfügung gestellt, Baustellen-WC,
Stromanschluss (230V AC, 16A), Wasseranschluss auf
dem Baustellengelände.
Vorhalten von Personal, Material und für alle zur
Durchführung der Arbeiten notwendigen Maschinen sind
mit
einzukalkulieren. Die Bereitstellung der
Entsorgungscontainer werden gesondert vergütet.

Wichtiger Hinweis:
Da die 4-bahnige Rundlaufbahn trotz Schutzlage mit max.
1,0 to überfahren werden kann, müssen
die Arbeiten mit handgeführten Kleingeräten ausgeführt
werden; gleiches gilt für den Abtransport
zum Container für die Entsorgung.
Menge: 1,000 psch
DIN 276 2018-12: 353
DIN 276-1 2008-12: 352

**010.010.0020 Schutzlage für bestehenden Bodenbelag**
Dichtaneinander liegende Bautenschutzmatten und
PE-Folie mindestens 0,2 mm dick
liefern und auslegen. Die Schutzmatten sind gegen
Verutschen zu sichern.

Rückbau und Entsorgung nach Fertigstellung der
vertraglichen Leistung ist im Einheitspreis mit
einzukalklieren.
Menge: 60,000 qm
DIN 276 2018-12: 353
DIN 276-1 2008-12: 352

*Hinweis*
WICHTIGER HINWEIS: Die bestehende Rundlaufbahn quert den Zugang zur
sanierenden
Sprintstrecke und kann nicht mit schwerem Gerät überfahren werden. Der
Einsatz von
Bagger oder dgl. ist nicht möglich.

**010.010.0030 Zulage Schutzlage**
Für die zuvor beschriebene Schutz-Laufzone für den
Abtransport des Abbruchmaterials, sowie das Einbringen
des neuen Unterbaus etc. zusätzliche Lieferung und
Verlegung von OSB- oder Seekieferplatten.

Der Rückbau und die Entsorgungs sind mit dem EP
abgegolten.
Menge: 60,000 qm
DIN 276 2018-12: 353
DIN 276-1 2008-12: 352

**010.010.0040 Entfernen des alten Leichtathletikbelags**
Leichtathletikbelag aus Kautschuk in Bahnen ca. 13 mm
dick mit zweikomponenten PU-Kleber auf
Asphaltestrich verklebt, aufnehmen und aus dem Gebäude
transportieren.
Menge: 585,000 qm
DIN 276 2018-12: 353
DIN 276-1 2008-12: 352

**010.010.0050 Umweltgerechte Entsorgung**
Fachgerechte und umweltgerechte Entsorgung des alten
Sportbodenbelags auf eine zugelassene Deponie
nach Wahl des AN inkl. Entsorgungsnachweis, ca. 760m² x
15kg /m².
Menge: 12,000 to
DIN 276 2018-12: 353
DIN 276-1 2008-12: 352

**010.010.0060 Sägen von Gussasphalt**
Gussasphalt d= 5-6 cm sauber mit Trennsäge inkl. Nass-
oder Trockensuager einsägen.
Menge: 180,000 m
DIN 276 2018-12: 353
DIN 276-1 2008-12: 352

**010.010.0070 Abbruch und Entsorgung Gussasphalt**
Den in der Pos. zuvor eingeschnittenen Gussasphalt,
Stärke ca. 5-6cm, abbrechen, in Schuttcontainer
aufladen, Förderweg ca. 80m, inkl. Entsorgungsnachweis
und Enstsorgungsgebühren auf eienr zugelassenen
Deponie nach Wahl des AN, Fläche ca. 81 m x 7,20 m.
Menge: 585,000 qm
DIN 276 2018-12: 353
DIN 276-1 2008-12: 352

**010.010.0080 Zulage Sondermüll**
Zulage zur Pos. Entsorgung Gussasphalt als Sondermüll.
Menge: 1,000 to
DIN 276 2018-12: 353
DIN 276-1 2008-12: 352

**010.010.0090 Untersuchung, Analyse Gussasphalt**
Untersuchung / Analyse des Gussasphalt nach PAK
/Asbestrückständen.
Menge: 1,000 psch
DIN 276 2018-12: 353
DIN 276-1 2008-12: 352

#### Titel 010.020 Erdarbeiten

**010.020.0010 Baugrubenaushub Bkl. 3-5**
Baugrubenaushub, Bkl. 3-5 schotterartige Auffüllungen
in  Handarbeit für die nachfolgend beschriebene
Baugrube, Förderweg ca. 80m.  Baugrube profilgerecht
maßgenau ausheben und Grobplanum herstellen.
Der Aushub hat in Handarbeit zu erfolgen unter
erschwerten Bedingungen im Innenbereich, und der
Tragfähigkeiten im Zuge des Förderwegs über die
Holzunterkunstrukton unter der 200m-Laufbahn.
Das Aushubmaterial wird Eigentum des AN und ist
fachgerecht zu entsorgen. Der Transportweg erfolgt über

das mittlere Hallentor über die zuvor eingereichteten,
geschützen Laufwege.
Aushublänge ca. 81,00m, Aushubbreite ca. 7,20m,
Aushubtiefe ca. 0,45m.
Bodenklasse 3 - 5, LAGA: Z0 inkl. Entsorgungsgebühren
und Entsorgungsnachweise.
Menge: 265,000 m³
DIN 276 2018-12: 353
DIN 276-1 2008-12: 352

*Hinweis*
WICHTIGER HINWEIS: Die bestehende Rundlaufbahn quert den Zugang zur
sanierenden
Sprintstrecke und kann nicht mit schwerem Gerät überfahren werden. Der
Einsatz von
Bagger oder dgl. ist nicht möglich.

**010.020.0020 Untersuchung Bodenmischprobe**
Untersuchung einer Bodenmischprobe nach LAGA und nach
DEP IV zur abfallrechtlichen Einstufung, um
festzustellen, ob das Material verwertet werden darf
oder auf welcher Deponieklasse es entsorgt werden muss.
Die Regelungen der Ersatzbaustoffverordnung (EBV) sind
einzuhalten.
Menge: 1,000 psch
DIN 276 2018-12: 353
DIN 276-1 2008-12: 352

**010.020.0030 Material LAGA Z 1.1/DK0**
Zulage für Entsorgung Baugrubenaushub nach LAGA
Z1.1/DK0 inkl. Entsorgungsgebühren und
Entsorgungsnachweise.
Menge: 1,000 m³
DIN 276 2018-12: 353
DIN 276-1 2008-12: 352

**010.020.0040 Material LAGA Z 1.2/DK0**
Zulage für Entsorgung Baugrubenaushub nach LAGA
Z1.2/DK0 inkl. Entsorgungsgebühren und
Entsorgungsnachweise.
Menge: 1,000 m³
DIN 276 2018-12: 353
DIN 276-1 2008-12: 352

**010.020.0050 Material LAGA Z 2/DK0**
Zulage für Entsorgung Baugrubenaushub nach LAGA Z 2/DK0
inkl. Entsorgungsgebühren und
Entsorgungsnachweise.
Menge: 1,000 m³
DIN 276 2018-12: 353
DIN 276-1 2008-12: 352

#### Titel 010.030 Neuer Gussasphalt

**010.030.0010 Baustelleneinrichtung Gussasphalt**
Anfahrt und Baustellenneinrtichtung für die
Gussasphaltarbeiten.
Einrichtung der Baustelle gemäß Arbeitsschutz- und
Umweltrichtlinien (Absperrungen, Sichtflächen, Warn-
und Schutzplanken).
Aufstellung von Lager- und Zwischenlagerflächen für
Material, Bindemittel, Werkzeuge und Geräte.
Einrichtung von Verkehrs- und Absperrmaßnahmen während
der Bauausführung (Umleitungs- oder Sperrpläne,
Schilder, Zeichen).
Bereitstellung bzw. Schutz gegen Verschmutzung und
Beschädigung; Reinigung der Zufahrtswege vor
Baubeginn und nach Abschluss.
Nachweisführung von Baustellendokumenten
(Baustelleneinrichtung, Begleitunterlagen nach
Arbeitsschutz,
ggf. Genehmigungen).
Menge: 1,000 psch
DIN 276 2018-12: 353
DIN 276-1 2008-12: 352

*Hinweis*
WICHTIGER HINWEIS: Die bestehende Rundlaufbahn quert den Zugang zur
sanierenden
Sprintstrecke und kann nicht mit schwerem Gerät überfahren werden. Der
Einsatz von
Bagger oder dgl. ist nicht möglich.

**010.030.0020 Gussasphalt-Estrich unter neuem Hallenbelag**
Lieferung und Verarbeitung von Gussasphalt-Estrich (IC
15 0/8), Dicke D = 35–40 mm.
Einbau des Gussaspeises in der Dicke 35–40 mm als
Hallenbelag mit erhöhten Anforderungen an die
Ebenheit gem. DIN 18202, Zeile 4.
Oberflächenbearbeitung: Oberfläche im noch heißen
Zustand abreiben bzw. nachbearbeiten mit Sand bis zum
geforderten Rutschfestigkeits-/Oberflächenprofil. Die
Oberfläche ist geschlossen, dicht, hart, glatt
abzuziehen
und eben herzustellen.
Temperatur- und Verarbeitungsvorgaben des Herstellers
beachten.
Schutz der Fläche gegen Beschädigung während der
Trocknung.
Menge: 600,000 qm
DIN 276 2018-12: 353
DIN 276-1 2008-12: 352

**010.030.0030 Trennlage aus Roglasvlies**
Trennlage aus Roglasvlies mit einer Überlappung von
10cm liefern und verlegen.
Menge: 600,000 qm
DIN 276 2018-12: 353
DIN 276-1 2008-12: 352

**010.030.0040 Gussaphalt kraftschlüsig verbinden**
Anlegen der kraftschlüssigen Verbindung zwischen
vorhandenen Gussasphaltflächen bzw. zwischen
Gussasphalt und Rand-/Kantenprofilen.
Anwendung geeigneter Kraftschichtmittel/Verkitung gemäß
Herstellerangaben. Glätten/Verteilen der
Verbindung, ggf. Oberflächenreinigung nach Aushärtung.
Menge: 250,000 m
DIN 276 2018-12: 353
DIN 276-1 2008-12: 352

#### Titel 010.040 Neue Schottertragschicht

**010.040.0010 Baustelleneinrichtung Schotterunterbau**
Anfahrt und Baustellenneinrtichtung für die
Schotterarbeiten.
Einrichtung der Baustelle gemäß Arbeitsschutz- und
Umweltrichtlinien (Absperrungen, Sichtflächen, Warn-
und Schutzplanken).
Aufstellung von Lager- und Zwischenlagerflächen für
Material, Bindemittel, Werkzeuge und Geräte.
Einrichtung von Verkehrs- und Absperrmaßnahmen während
der Bauausführung (Umleitungs- oder Sperrpläne,
Schilder, Zeichen).
Bereitstellung bzw. Schutz gegen Verschmutzung und
Beschädigung; Reinigung der Zufahrtswege vor
Baubeginn und nach Abschluss.
Nachweisführung von Baustellendokumenten
(Baustelleneinrichtung, Begleitunterlagen nach
Arbeitsschutz,
ggf. Genehmigungen).
Menge: 1,000 psch
DIN 276 2018-12: 353
DIN 276-1 2008-12: 352

*Hinweis*
WICHTIGER HINWEIS: Die bestehende Rundlaufbahn quert den Zugang zur
sanierenden
Sprintstrecke und kann nicht mit schwerem Gerät überfahren werden. Der
Einsatz von
Bagger oder dgl. ist nicht möglich.

**010.040.0020 Schotterunterbau als Tragschicht**
Lieferung und Einbau von Recycling-Schottermaterial als
Tragschicht und Unterbau in der Stärek von ca.
45cm, gleichmäßige Verteilung und Verdichtung mit
geeigneten Verdichtungsmethoden/Systemen bis
Erreichen der erforderlichen
Festigkeits-/Schwellenparameter.
Prüfung und Dokumentation der Verdichtungsparameter (z.
B. Proktometer, D-/C-Werte, Druck- oder
Schichtdickenkontrollen).
Einhaltung der Temperatur- und
Verarbeitungsanforderungen und Endkontrolle,
Dokumentation der
Materialeigenschaften.
Menge: 600,000 qm
DIN 276 2018-12: 353
DIN 276-1 2008-12: 352

#### Titel 010.050 Neuer Leichtathletikbelag 60m-Sprintstrecke

**010.050.0010 Baustelleneinrichtung neuer Sportbodenbealag**
Anfahrt und Baustellenneinrtichtung für den neuen
Sportbodenbelag.
Einrichtung der Baustelle gemäß Arbeitsschutz- und
Umweltrichtlinien (Absperrungen, Sichtflächen, Warn-
und Schutzplanken).
Aufstellung von Lager- und Zwischenlagerflächen für
Material, Bindemittel, Werkzeuge und Geräte.
Einrichtung von Verkehrs- und Absperrmaßnahmen während
der Bauausführung (Umleitungs- oder Sperrpläne,
Schilder, Zeichen).
Bereitstellung bzw. Schutz gegen Verschmutzung und
Beschädigung; Reinigung der Zufahrtswege vor
Baubeginn und nach Abschluss.
Nachweisführung von Baustellendokumenten
(Baustelleneinrichtung, Begleitunterlagen nach
Arbeitsschutz,
ggf. Genehmigungen).
Menge: 1,000 psch
DIN 276 2018-12: 353
DIN 276-1 2008-12: 352

**010.050.0020 Untergrund anschleifen**
Untergrund anschleifen des vorhandenen
Gussasphaltestrichs inl. Absuagen des Schleifguts,
abtransportieren
und fachgerecht entsorgen, die Entsorgungskosten sind
im EP mit einzukalkulieren.
Menge: 760,000 qm
DIN 276 2018-12: 353
DIN 276-1 2008-12: 352

**010.050.0030 Untergrund grundieren**
Untergrund mit einer PU-Haftbrücke vorstreichen.
Reinigung der Oberflächen von Staub, Fett und losem
Material.n - Absicherung und ggf. Abtrocknung des
Untergrunds.nn- Material/Untergrundn - Lieferung und
Einsatz von PU-Haftbrücke (u. a.
Grundierung/Auftragsmittel) gemäß Herstellervorgaben.n
- Prüfung von
Temperatur- und Verarbeitungsparametern gemäß Vorgaben
des Herstellers.
Menge: 760,000 qm
DIN 276 2018-12: 353
DIN 276-1 2008-12: 352

**010.050.0040 Untergrund, Unebenheiten ausgleichen**
Unebenheiten im Untergrund bis ca. 8 mm mit einer
systemkonformen 2K-PU Spachtelmasse
ausgleichen. Auftragen der 2K-PU-Spachtelmasse in
gleichmäßiger Schichtdicke bis ca. 8 mm, ggf.
Mehrschichtaufbau mit Zwischentrocknung.
Einsatz geeigneter Spachtelwerkzeuge (Kelle,
Glättkelle) oder Spachtelgerät je nach Untergrund.
Aufbauprinzip gemäß Herstellervorgaben, inkl.
Aussparungen für Kleber/Belag.
Menge: 100,000 qm
DIN 276 2018-12: 353
DIN 276-1 2008-12: 352

**010.050.0050 Untergrund spachteln**
Unebenheiten im Untergrund bis ca. 3 mm mit einer
systemkonformen 2K-PU Spachtelmasse
ausgleichen. Auftragen der 2K-PU-Spachtelmasse in
gleichmäßiger Schichtdicke bis ca. 3mm, ggf.
Mehrschichtaufbau mit Zwischentrocknung.
Einsatz geeigneter Spachtelwerkzeuge (Kelle,
Glättkelle) oder Spachtelgerät je nach Untergrund.
Aufbauprinzip gemäß Herstellervorgaben, inkl.
Aussparungen für Kleber/Belag.
Menge: 760,000 qm
DIN 276 2018-12: 353
DIN 276-1 2008-12: 352

**010.050.0060 Leichtathletik-Neugummisportbelag**
Zweischichtigen Leichtathletikbelag auf Basis von
vulkanisiertem Natur- und Synthetikkautschuk
(granulatfrei) in der Halle auf dem vorbereiteten
Untergrund der 60 m Sprintstrecke einfarbig
(rot), im Start- und Zielbereich einfarbig (blau),
jeweils in der vorgesehenen Bahnenbreite, in
Eignung für
Training, Leistungs- und Hochleistungssport gemäß der
DIN 18035-6 und den Anforderungen
des
Leichtathletik-weltverbandes (World Athletics) liefern
und entsprechend den Verlegevorschriften
des
Herstellers fachgerecht einbauen.Der
Leichtathletikbelag ist wasserundurchlässig und besteht

aus
ca. 10% schnell nachwachsenden Rohstoffen und ca. 38%
recycelten Rohstoffen. Er erfüllt die
Anforderungen der Norm DIN 18035-6 über den Gehalt an
Schwermetallen, Phthalaten,
kurzkettigen
chlorierten Paraffinen und gelösten organischen
Kohlenstoff (DOC) in synthetischen Oberflächen
für
Freiluftsportanlagen.
Zusätzlich ist er gemäß den Anforderungen der
Greenguard Gold-Zertifizierung für die Emission
flüchtiger organischer Verbindungen (VOC) für Schulen
und Krankenhäuser zugelassen. Der
Leichtathletikbelag wird nach dem Europäischen
Abfallkatalog (CER-code 170203) als
ungefährlicher Abfall eingestuft. Der
Leichtathlektikbelag erfüllt die Anforderungen der
Brandschutzklasse Cfl-s1 gemäß Norm EN 13501-1 und
Brandschutzklasse  > 0,45 W/cm"
gemäß Norm ASTM E-648. Der Belag ist vollflächig, mit
einem in technischer Hinsicht und Farbe
angepassten und auf den Belag abgestimmten
2K-PU-Kleber, zu kleben.
Die Oberfläche des Leichtathletikbelages ist
strukturiert mit Reliefprägung, trittsicher, rutschfest

und absolut geschlossen. Die Oberfläche ist
granulatfrei.

Der neue Belag muss in Farbe und Qualität mit dem
Bestand passen !
Materialspezifikation:
Belagsdicke:  ca. 13,50 mm Farbe:  rot
Bahnenlänge:  ca. 15,00 m Kraftabbau:  39 %
Brandschutzklasse: Cfl-s1
(EN 13501-1) Bahnenbreite:  ca. 1,22 m - 1,60 m
Oberflächenstruktur:
Reliefprägung, Oberfläche granulatfrei
Hersteller:  Leitfabrikat MONDO oder gleichwertig

Angebotener
Hersteller
......................................................
Produkt:  ............................................
...........
Eignung: Für Training, Leistungs- und
Hochleistungssport.
Der Belag muss auch uneingeschränkt für  die von
Rollstuhlsportlern im Training und
Wettkampf verursachten extremen Belastungen geeignet
sein und darf keinen
Abrieb verursachen.
Menge: 610,000 qm
DIN 276 2018-12: 353
DIN 276-1 2008-12: 352

**010.050.0070 Mehrpreis Mindermenge**
Mehrpreis Mindermenge bei Bestellung einer Mindermenge
< 1000 qm pro Farbe
Menge: 1,000 psch
DIN 276 2018-12: 353
DIN 276-1 2008-12: 352

**010.050.0080 Sportbodenbelag, Farbe Blau**
Wie der in Pos. zuvor beschriebene Sportbodenbelag,
jedoch in der
Farbe Blau (P60).
Menge: 150,000 qm
DIN 276 2018-12: 353
DIN 276-1 2008-12: 352

**010.050.0090 Mehrpreis Mindermenge**
Mehrpreis Mindermenge bei Bestellung einer Mindermenge
< 1000 qm pro Farbe.
Menge: 1,000 psch
DIN 276 2018-12: 353
DIN 276-1 2008-12: 352

#### Titel 010.060 Vermessungsarbeiten / Bahnzeugnis

**010.060.0010 Reinigung des neuen Leichtathletikbelags**
Neuen Leichtathletikbelag der 60 m Sprintstrecke inkl.
Auslauf mit einer Scheuersaugmaschine nass reinigen.
Menge: 760,000 qm
DIN 276 2018-12: 353
DIN 276-1 2008-12: 352

**010.060.0020 Neulinierung auf Mondo-Neubelag**
Einmessen der Markierungslinien und Markierungspunkte
der Kampfbahn gem. den Regeln des DLV
bzw. WA (World Athletics) bzw. nach Angabe der
Bauleitung. Dauerhafter Spritzauftrag mit 2K-PUR
Linierungsfarbe in kompletter Leistung. Strecken und
Punkte unter 1 m werden als 1 lfm
abgerechnet.
Menge: 760,000 m
DIN 276 2018-12: 353
DIN 276-1 2008-12: 352

**010.060.0030 Aufbringung von neuen Ziffern**
Herstellung der Ziffern gemäß Vorlage/Plan (Größe pro
Ziffer entsprechend offizieller Vorgaben).
Aufbringung der Ziffern in definiertem Raster bzw.
positioniert auf der Start-/Zielbereichsanzeige der
Sprintstrecke.
Vermeidung von Blasen, Falten und Überlappungen;
gleichmäßige Oberflächenstruktur. Erstellung einer
Musterziffer/Probe auf der Strecke zur Sichtprüfung von
Kontrast, Ablesbarkeit, Abstands- und
Größenverhältnissen.
ggf. Farb- bzw. Messdatenaufnahme
(Licht-/Schattenverlauf, Lesbarkeit aus
Wettkampfposition).
Freigabe durch Bauherr/in bzw. Fachplaner/in.
Schutz der frisch aufgebrachten Ziffern gegen
Beschädigung während weiterer Arbeiten.
Prüfung der Haltbarkeit nach Trocknung gemäß
Herstellerangaben.
Menge: 12,000 Stck
DIN 276 2018-12: 353
DIN 276-1 2008-12: 352

**010.060.0040 Vermessung und Bahnenzeugnis**
Vermessung und Bahnzeugnis nach den Richtlinien der
jeweiligen Sportverbände durch einen
Vermessungsingenieur, Ausstellung eines Bahnzeugnisses
in 3-facher Ausfertigung für die jeweiligen
Landesverbände und für den Bauherren. Erstellung eines
Markierungsplanes, anlagebezogen, farbig
(Absteckwerte nicht normgerechter Bahnen, Hürdenpunkte
zusätzlich Gegengerade werden separat
berechnet).
Das Bahnenzeugnis ist ein Bestandteil der Abnahme und
Anerkennung der Rundbahn durch den Deutschen
Leichtathletikweltverband DLV.
Menge: 1,000 psch
DIN 276 2018-12: 353
DIN 276-1 2008-12: 352
